# Máquina soldadora a tope, referencia POLI160TOP de la serie helisystem® de Heliroma. Medidas: 40-160

- Propiedad del archivo: CONSTRUNARIO
- Formato: FIEBDC-3/2012
- Programa: Construnario Versión 3.51
- Fecha de los precios: 12/01/2024
- Divisa: EUR

**POLI160TOP** u Máquina soldadora a tope, referencia POLI160TOP de la serie helisystem® de Heliroma. Medidas: 40-160
Máquina soldadora a tope, referencia POLI160TOP de la serie helisystem® de Heliroma. Medidas: 40-160 Precio a consultar.
