# Máquina soldadora a tope, referencia POLI315TOP de la serie helisystem® de Heliroma. Medidas: 90-315

- Propiedad del archivo: CONSTRUNARIO
- Formato: FIEBDC-3/2012
- Programa: Construnario Versión 3.51
- Fecha de los precios: 06/06/2024
- Divisa: EUR

**POLI315TOP** u Máquina soldadora a tope, referencia POLI315TOP de la serie helisystem® de Heliroma. Medidas: 90-315
Máquina soldadora a tope, referencia POLI315TOP de la serie helisystem® de Heliroma. Medidas: 90-315 Precio a consultar.
