# Polifusor, referencia POLIR-125 de la serie helisystem® de Heliroma. Medidas: 20-125

- Propiedad del archivo: CONSTRUNARIO
- Formato: FIEBDC-3/2012
- Programa: Construnario Versión 3.51
- Fecha de los precios: 06/06/2024
- Divisa: EUR

| Código | Ud | Descripción | Precio |
|---|---|---|---|
| POLIR_125 | u | Polifusor, referencia POLIR-125 de la serie helisystem® de Heliroma. Medidas: 20-125 | 657.52 |
