# Tubería multicapa aislada PE-RT/AL/PE-RT, referencia P-PERTAL20VR13/15* de la serie heliklima de Heliroma. 13/15mm. Rojo. 20x2. RL 50 mt

- Propiedad del archivo: CONSTRUNARIO
- Formato: FIEBDC-3/2012
- Programa: Construnario Versión 3.51
- Fecha de los precios: 12/01/2024
- Divisa: EUR

**P_PERTAL20VR13_15** u Tubería multicapa aislada PE-RT/AL/PE-RT, referencia P-PERTAL20VR13/15* de la serie heliklima de Heliroma. 13/15mm. Rojo. 20x2. RL 50 mt
Tubería multicapa aislada PE-RT/AL/PE-RT, referencia P-PERTAL20VR13/15* de la serie heliklima de Heliroma. 13/15mm. Rojo. 20x2. RL 50 mt Campos de aplicación: - Instalaciones de agua para el consumo humano; – Sistemas de distribución de agua caliente y fría; – Climatización; – Instalaciones a alta temperatura; – Instalaciones a baja temperatura; – Superficies radiantes para calefacción y refrigeración; – Sistemas de aire comprimido. *Disponible bajo pedido y sujeto a MOQ.
