# Tubería multicapa PE-RT/AL/PE-RT, referencia P-PERTAL25 S 4,5 de la serie heliklima de Heliroma. Medidas: 25x2,5. Rollo de 50 m

- Propiedad del archivo: CONSTRUNARIO
- Formato: FIEBDC-3/2012
- Programa: Construnario Versión 3.51
- Fecha de los precios: 12/01/2024
- Divisa: EUR

**P_PERTAL25** m Tubería multicapa PE-RT/AL/PE-RT, referencia P-PERTAL25 S 4,5 de la serie heliklima de Heliroma. Medidas: 25x2,5. Rollo de 50 m
Precio: 6.00
Tubería multicapa PE-RT/AL/PE-RT, referencia P-PERTAL25 S 4,5 de la serie heliklima de Heliroma. Medidas: 25x2,5. Rollo de 50 m Estructura: tubo 5 capas Material: C1 – PE-RT tipo II C2 – Adhesivo C3 – Aluminio C4 – Adhesivo C5 – PE-RT tipo II Normas: UNE-EN ISO 21003 Color: blanco Unidad: metros Aplicación: Sistemas de distribución de Agua sanitaria caliente y fría, calefacción por radiadores y suelo radiante, climatización, fluidos industriales y fluidos alimentarios.
