# Raspador giratorio tangencial, referencia RASP-T200 de la serie helisystem® de Heliroma, 63-200

- Propiedad del archivo: CONSTRUNARIO
- Formato: FIEBDC-3/2012
- Programa: Construnario Versión 3.51
- Fecha de los precios: 12/01/2024
- Divisa: EUR

**RASP_T200** u Raspador giratorio tangencial, referencia RASP-T200 de la serie helisystem® de Heliroma, 63-200
Raspador giratorio tangencial, referencia RASP-T200 de la serie helisystem® de Heliroma, 63-200 Precio a consultar.
