# Tijera PP-R, referencia TES 40 de la serie helisystem® de Heliroma. Medidas: 16-40

- Propiedad del archivo: CONSTRUNARIO
- Formato: FIEBDC-3/2012
- Programa: Construnario Versión 3.51
- Fecha de los precios: 12/01/2024
- Divisa: EUR

**TES40** u Tijera PP-R, referencia TES 40 de la serie helisystem® de Heliroma. Medidas: 16-40
Precio: 100.84
Tijera PP-R, referencia TES 40 de la serie helisystem® de Heliroma. Medidas: 16-40 Capacidad de corte: 16-40 Material: PP-R
