# PP-R shear, reference TES40 from Heliroma HELISYSTEM® serie. Dimensions: 16-40

- Propiedad del archivo: CONSTRUNARIO
- Formato: FIEBDC-3/2012
- Programa: Construnario Versión 3.51
- Fecha de los precios: 12/01/2024
- Divisa: EUR

**TES40** u PP-R shear, reference TES40 from Heliroma HELISYSTEM® serie. Dimensions: 16-40
Precio: 8571
Cutting capacity: 16-40 Material: PP-R
