# Enlace macho multicapa, referencia K325034* de la serie klimapress de Heliroma. Medida: 32x1 1/4". Latón

- Propiedad del archivo: CONSTRUNARIO
- Formato: FIEBDC-3/2012
- Programa: Construnario Versión 3.51
- Fecha de los precios: 17/01/2024
- Divisa: EUR

**K325034** u Enlace macho multicapa, referencia K325034* de la serie klimapress de Heliroma. Medida: 32x1 1/4". Latón
Precio: 12.38
Enlace macho multicapa, referencia K325034* de la serie klimapress de Heliroma. Medida: 32x1 1/4". Latón Aplicado con: tubo HELIKLIMA Material: dos partes de latón / una junta tórica de EPDM/ un tope para la junta tórica /un anillo de compresión y un alma interior de inox Unidad: Un Aplicación: Sistemas de distribución de Agua sanitaria caliente y fría, calefacción por radiadores y suelo radiante, climatización, fluidos industriales y fluidos alimentarios. Disponible bajo pedido.
