# Soprema - Sopralast 50 Tv Alu - lámina impermeabilizante de betún elastómero

- Propiedad del archivo: CONSTRUNARIO
- Formato: FIEBDC-3/2012
- Programa: Construnario Versión 3.51
- Fecha de los precios: 16/01/2024
- Divisa: EUR

**00010556_SOP** m2 Soprema - Sopralast 50 Tv Alu - lámina impermeabilizante de betún elastómero
Precio: 22.90
SOPRALAST 50 TV ALU es una lámina impermeabilizante de betún elastómero SBS, con armadura tejido de fibra de vidrio (TV), con acabado superior de aluminio gofrado de 0,08 mm y un film termo fusible en la cara inferior. Ventajas: · El mastico elastomérico SBS aporta a la lámina una excelente plegabilidad a bajas temperaturas, favoreciendo la colocación en ambientes fríos. La armadura con tejido de fibra de vidrio proporciona: · Una inmejorable estabilidad dimensional. · Alta resistencia al punzonamiento · Limita las deformaciones · Adaptabilidad El recubrimiento superior de aluminio gofrado de 0.08 mm proporciona: · Mejor estabilidad dimensional. · Excelente resistencia a altas temperaturas. · Resistencia al fuego exterior · Alto nivel reflectante. · Gran resistencia a la transmisión del vapor de agua. Aplicación: · SOPRALAST 50 TV ALU se puede aplicar como lámina superior autoprotegida de cubiertas no transitables y con pendiente mayor al 3%. · O como barrera de vapor en cubiertas convencionales. · Para sistemas monocapa se utilizará la lámina SOPRALAST 50 TV ALU se puede aplicar como lámina de terminación de petos y detalles verticales. Puesta en obra · Soporte: Debe presentar una superficie seca, firme, regular, limpia y libre de materiales sueltos. · Se puede aplicar totalmente adherido, semiadherido o flotante. Para adherir la lámina al soporte este se imprima previamente con EMUFAL I. Una vez seco, se adhiere la lámina a fuego. · Se aplica fuego de manera homogénea posible (a mayor calor mayor retracción) a lo ancho de la lámina sin llegar al solape, que se realizarán posteriormente, ya que es importante que la temperatura sea igual en toda la zona. La aplicación de la llama debe de hacerse hasta la apertura del poro del film antiadherente. · Las láminas se disponen de manera que en un mismo punto no pueden coincidir más de tres láminas. · Los solapes se realizan a fuego, con una anchura mínima de 12 cm en los solapes longitudinales y transversales, eliminando primero el aluminio de la superficie para asegurar la adherencia. · En la solución bicapa, SOPRALAST 50 TV ALU deberá estar totalmente adherida a la inferior y se colocará manteniendo el mismo sentido y de tal manera que el solape quede aproximadamente en la mitad de la lámina inferior. · La puesta en obra y definición de detalles se llevarán a cabo de acuerdo con los lineamientos de la norma UNE 104401 · En conformidad con la norma EN 13707. Certificada con el marcado CE Nº 1119/CPR/13132, 13133, 13134 y EN 13970. · Sistema de Calidad aplicado de acuerdo a la ISO:9001 y Medioambiental ISO 14001. Código EAN: 3434550004268
