# Soprema - Alsan Disolvente V

- Propiedad del archivo: CONSTRUNARIO
- Formato: FIEBDC-3/2012
- Programa: Construnario Versión 3.51
- Fecha de los precios: 16/01/2024
- Divisa: EUR

**00011561_SOP** kg Soprema - Alsan Disolvente V
Precio: 17.50
Disolvente ligero y de rápida evaporación. Para productos ALSAN de base poliuretano. Código EAN: 3434550044578
