# Soprema - Sopradére 30 l - pintura de imprimación a base de asfalto, disolventes y aditivos

- Propiedad del archivo: CONSTRUNARIO
- Formato: FIEBDC-3/2012
- Programa: Construnario Versión 3.51
- Fecha de los precios: 16/01/2024
- Divisa: EUR

**00030966_SOP** l Soprema - Sopradére 30 l - pintura de imprimación a base de asfalto, disolventes y aditivos
Precio: 7.55
SOPRADÈRE es una pintura de imprimación a base de asfalto, disolventes y aditivos para mejorar la adherencia. VENTAJAS - Aplicación en frío. - Rápido secado y pronta puesta en servicio. - Monocomponente, listo para el empleo. - Asegura una buena adherencia a los materiales de impermeabilización aplicados con calor o soldados a fuego. APLICACIÓN - SOPRADERE utilizado en la preparación de las superficies de hormigón, metal o madera, que vayan a impermeabilizarse con láminas bituminosas autoadhesivas o aplicadas a fuego con el fin de mejorar la adherencia del material impermeabilizante con el soporte Puesta en obra - El producto se aplica en frío, sin diluir, mediante brocha, rodillo o cepillo de pintor. Hay que agitar antes de usarlo. Dejar secar completamente antes de colocar la lámina bituminosa - SOPORTE: La superficie donde se va a aplicar deberá estar limpia de polvo, materiales sueltos o mal adheridos, residuos grasos o antiadherentes y cualquier suciedad en general. En caso de que existan huecos o coqueras, es conveniente regularizar previamente la superficie para asegurar un buen rendimiento. - RENDIMIENTO: Depende de la rugosidad del soporte. En general, para soportes rugosos y absorbentes (hormigón , madera) el rendimiento aproximado es de 0,25 l/m². Para soportes lisos y no absorbentes el consumo puede ser ligeramente inferior. Código EAN: 3434550013765
