# Panel acústico de virutas de madera Fibro-Kustik Berlín B1 de Soprema. 2 mm. Dimensiones: 600x600x25 mm. Perfil visto

- Propiedad del archivo: CONSTRUNARIO
- Formato: FIEBDC-3/2012
- Programa: Construnario Versión 3.51
- Fecha de los precios: 16/01/2024
- Divisa: EUR

**00034604_SOP** m2 Panel acústico de virutas de madera Fibro-Kustik Berlín B1 de Soprema. 2 mm. Dimensiones: 600x600x25 mm. Perfil visto
Precio: 21.50
VENTAJAS · Buenas propiedades de absorción acústica. · Ecológico y respetuoso con el medio ambiente. · Alta permeabilidad al vapor de agua. · Robusto y resistente. · Baja flamabilidad, no contribuye al incendio. · Ofrece aislamiento térmico. · Alta resistencia al envejecimiento. · Fácil de instalar · Espesores de 15 hasta 50 mm. · Decorativo, con posibilidad de diferentes acabados de canto y distintos colores. APLICACIONES · Acondicionamiento acústico. · Disminución del tiempo de reverberación. · Mejora de la inteligibilidad de la palabra. · En techos y paredes de: - Locales de actividad - Escuelas, guarderías y aulas - Recintos deportivos - Oficinas - Piscinas - Salas de máquinas - Aulas de música, locales de ensayo, estudios de grabación y platós
