# Soprema - Ángulo de 90º Flagon 95 externo TPO

- Propiedad del archivo: CONSTRUNARIO
- Formato: FIEBDC-3/2012
- Programa: Construnario Versión 3.51
- Fecha de los precios: 16/01/2024
- Divisa: EUR

| Código | Ud | Descripción | Precio |
|---|---|---|---|
| 00050255-FBI | u | Soprema - Ángulo de 90º Flagon 95 externo TPO | 3.15 |
