# Soprema - Desagües para pluviales en TPO f 75

- Propiedad del archivo: CONSTRUNARIO
- Formato: FIEBDC-3/2012
- Programa: Construnario Versión 3.51
- Fecha de los precios: 16/01/2024
- Divisa: EUR

**00050287-FGF** u Soprema - Desagües para pluviales en TPO f 75
Precio: 15.05
Elemento de acabado para la membrana FLAGON TPO. Desague pluvial TPO es resistente a la intemperie y a los rayos ultravioletas Descripción Ventajas: • Flexibilidad a las bajas temperaturas • Elevada resistencia a los rayos UV • Resistente al Punzonamiento • No se pudre • Óptima soldabilidad Normativa Puesta en obra realizada por instaladores autorizados por Flag S.p.A. UNI EN ISO 9001: (sistema ambiental) certificada de 2000 (Sistema de Calidad de la empresa) y UNI EN ISO 14001 del sistema de calidad Código EAN: 3434550155250
