# Soprema - Ángulo de 90º Flagón 95 interno PVC

- Propiedad del archivo: CONSTRUNARIO
- Formato: FIEBDC-3/2012
- Programa: Construnario Versión 3.51
- Fecha de los precios: 16/01/2024
- Divisa: EUR

**00050297-RAL7047** u Soprema - Ángulo de 90º Flagón 95 interno PVC
Precio: 2.05
Descripción El ángulo interno PVC es un elemento prefabricado obtenido por moldeo con FLAGON PVC. Aplicación Los ángulos internos PVC se utilizan en cubierta en los sistemas de impermeabilización realizados con membrana sintética FLAGON PVC. Puesta en obra El ángulo internoPVC se suelda con pistola de aire caliente Leister a lo largo de todo el perímetro del elemento contra el Flagon PVC. Características •Resistente a los agentes atmosféricos y rayos U.V. •Óptimo soldado a la membrana Flagon PVC Código EAN: 3434550154895
