# Soprema - Flagon AT 120 - membrana sintética

- Propiedad del archivo: CONSTRUNARIO
- Formato: FIEBDC-3/2012
- Programa: Construnario Versión 3.51
- Fecha de los precios: 16/01/2024
- Divisa: EUR

**00050492- RAL 7037** m2 Soprema - Flagon AT 120 - membrana sintética
Precio: 19.35
FLAGON AT es una membrana sintética fabricada por coextrusión de PVC plastificado, de color blanco (gris oscuro a petición). La versión con colores grises oscuros especiales de FLAGON AT puede ser utilizado para las cuencas que contienen peces. Descripción Las materias primas utilizadas en la producción de FLAGON AT permiten obtener un producto que puedan entrar en contacto con el agua potable de acuerdo a las principales pruebas nacionales en virtud de la cual se puso a prueba. Ventajas • Compatible con el agua potable • Alta resistencia a la intemperie ya los rayos UV • Alta resistencia mecánica • Alta resistencia a la punción • Soldadura manual con aire caliente • Máquina de soldadura automática con doble vía Saldamax Tremila • Máquina de soldadura automática con aire caliente Aplicación FLAGON AT es una membrana termoplástica de PVC-P diseñado específicamente para contenedores utilizados para el agua potable. Esta membrana puede contener agua dulce o salada y productos químicos líquidos de baja concentración. Para verificar la compatibilidad con los líquidos químicos específicos. Las láminas se soldán entre sí mediante la aplicación de aire caliente o el uso de la cuña caliente, con la soldadura welder.La manual o automática se puede realizar a través de una pista. La doble vía. La doble vía permite realizar una prueba neumática. Acondicionamiento Rollo: 2,10m x 20m x 1,2mm Palet: 28 rollos / 1176m² Rollo 2,10m x 20m x 1,5mm Palet: 23 rollos / 966m² Rollo 2,10m x 20m x 2,0mm Palet: 18 rollos / 756m² Normativa Las membranas FLAGON AT son producidas en la fábrica de FLAG Spa (Grupo SOPREMA) en Chignolo d’Isola (Italia) bajo el marcaje CE no.1085-CPD-011 en conformidad a la EN 13956:2012. Civilrock concede la máxima importancia a la calidad de sus productos. es por eso que operamos un sistema de aseguramiento de la calidad según la norma ISO 9001 certificado BSI Código EAN: 3434550157629
