# Soprema - Desagües para pluviales en PVC f 150

- Propiedad del archivo: CONSTRUNARIO
- Formato: FIEBDC-3/2012
- Programa: Construnario Versión 3.51
- Fecha de los precios: 16/01/2024
- Divisa: EUR

**00050522-RAL7047** u Soprema - Desagües para pluviales en PVC f 150
Precio: 21.75
El PARAHOJAS es un elemento fabricado en HDPE. Descripción Aplicación: El PARAHOJAS se utiliza en cubiertas y está disponible en dos modelos: PARAHOJAS UNIVERSAL y PARAHOJAS PARA DESAGÜES ANGULARES. Características • Resistente a los agentes atmosféricos y rayos U.V. Puesta en obra El PARAHOJAS se instala encajándolo con el desagüe, insertándolo a presión en el tubo de drenaje, para crear una barrera contra hojas, evitando que vayan hacia el interior del tubo. Acondicionamiento Cajas de 10 uds. Código EAN: 3434550155151
