# Soprema - Flagon BSL 150* 20 m x 2,10 m - geomembrana

- Propiedad del archivo: CONSTRUNARIO
- Formato: FIEBDC-3/2012
- Programa: Construnario Versión 3.51
- Fecha de los precios: 16/01/2024
- Divisa: EUR

**00050542-FVN** m2 Soprema - Flagon BSL 150* 20 m x 2,10 m - geomembrana
Precio: 14.65
La geomembrana FLAGON BSL es una lámina sintética de PVC-P no armada obtenida por coextrusión. Tiene una elevada resistencia a los ataques de los microorganismos y raíces. Sus caras presentan dos colores distintos: • la cara superior (verde claro), cuyo grosor es inferior al 20% del grosor total, forma la « signal layer ». • la cara inferior (gris oscuro) es extremadamente resistente al punzonamiento y al ataque de las raíces. Descripción FLAGON BSL no es resistente a los rayos UV. Otra versión, FLAGON BSL/300 esta disponible con un geo textil en poliéster no tejido de 300 g/m² adherido a la parte inferior de la membrana. Ventajas • Excelente soldabilidad • Soldadura manual con aire caliente • Presencia de una « signal layer » • Elevada resistencia al ataque de los microorganismos y raíces • Utilizable en el dispositivo Vacuum Flag • Soldadura automática con aire caliente Aplicación • Túneles y galerías cavadas y perforadas, • Zanjas cubiertas, • Coberturas de obras enterradas y de obras enterradas, • Aparcamientos subterráneos. Código EAN: 3434550157957
