# Soprema - Flagon CSL 120 - membrana sintética - 1,2 mm

- Propiedad del archivo: CONSTRUNARIO
- Formato: FIEBDC-3/2012
- Programa: Construnario Versión 3.51
- Fecha de los precios: 16/01/2024
- Divisa: EUR

**00050666-RAL7047** m2 Soprema - Flagon CSL 120 - membrana sintética - 1,2 mm
Precio: 16.30
Membrana FLAGON CSL es una membrana sintética hecha por la coextrusión de PVC plastificado. Descripción Cuenta con diferentes propiedades físico-químicas de cada lado: La superficie superior es tratada contra los rayos UV La parte inferior es de gran resistencia a la perforación de una perforación por raíces Cualquier lágrimas en la capa superior de la membrana se puede ver de inmediato debido a la diferencia de color entre los dos lados (capa de señal). Ventajas: • Alta resistencia a la intemperie ya los rayos UV • Alto alargamiento a la rotura • Elevada resistencia mecánica • Alta resistencia a la punción • Resistencia a la perforación por raíces • Incluye una capa de señal • Soldadura manual con aire caliente • Soldadura automática con máquina de aire caliente • Soldadura automática con máquina con doble guía Saldamax Tremilla Aplicación FLAGON CSL es una membrana termoplástica hecha de PVC-P, diseñado específicamente para la impermeabilización de las cuencas, tanques, canales y estructuras similares. Esta membrana puede contener agua dulce o salada una baja concentración de productos químicos líquidos. Para verificar el dispositivos soportados con los líquidos químicos específicos por favor comuníquese con la oficina tecnical CIVIL DEL ROCK. Acondicionamiento Rollo: 2,10m x 20m x 1,2mm Palet: 28 rollos / 1176m² Rollo: 2,10m x 20m x 1,5mm Palet: 23 rollos / 966m² Rollo 2,10m x 20m x 1,8mm Palet: 18 rollos / 756m² Rollo 2,10m x 20m x 2,0mm Palet: 18 rollos / 756m² Normativa Las membranas FLAGON CSL son producidas en la fábrica de FLAG Spa (Grupo SOPREMA) en Chignolo d’Isola (Italia) bajo el marcaje CE no.1085-CPD-011 en conformidad a la EN 13956:2012. CIVILROCK da una importancia primordial a la calidad de sus productos. Por esa razón, se establece un sistema de seguridad de calidad según ISO 9001 certificado BSI. Código EAN: 3434550510875
