# Soprema - Flagon EP/PV 120 - membrana sintética realizada en poli olefina modificada

- Propiedad del archivo: CONSTRUNARIO
- Formato: FIEBDC-3/2012
- Programa: Construnario Versión 3.51
- Fecha de los precios: 16/01/2024
- Divisa: EUR

**00050726-FGF** m2 Soprema - Flagon EP/PV 120 - membrana sintética realizada en poli olefina modificada
Precio: 14.00
Membrana sintética realizada en poli olefina modificada, en doble color gris-arena/negro, obtenida por co-extrusión, dimensionalmente estabilizada por fibra de vidrio.La cara superior gris arena está provisto de una alta Resistencia a la intemperie y a los rayos U.V., mientras que la cara inferior negra es resistente al punzonamiento. Descripción Ventajas • Impermeable y resistente a los rayos UV • Estabilidad dimensional • Alta Resistencia mecánica y punzonamiento • Adaptabilidad a los movimientos estructurales • Excelente Flexibilidad a bajas temperaturas Aplicación CUBIERTAS • Protegidas con lastrado fijado o móvil: - Transitable o no transitable. - Ajardinada • Acabado vertical, puntos singulares o refuerzos. Acondicionamiento Rollo: 2,10m x 25m x 1,2mm Palet: 23 rollos / 1207,5m² Rollo: 2,10m x 20m x 1,5mm Palet: 23 rollos / 966m² Rollo 2,10m x 20m x 1,8mm Palet: 18 rollos / 756m² Rollo 2,10m x 20m x 2,0mm Palet: 18 rollos / 756m² Rollo 2,10m x 20m x 2,4mm Palet: 18 rollos / 756m² Normativa Las membranas FLAGON EP/PV son producidas en la fábrica de FLAG Spa (Grupo SOPREMA) en Chignolo d’Isola (Italia) bajo el marcaje CE en conformidad a EN 13956:2012 certificado no.1085-CPD-011 y en conformidad a la EN 13967:2012 certificado no.1085-CPD-0037. Producida en planta certificada UNI EN ISO 9001 (Sistema de gestión de Calidad) y UNI EN ISO 14001 (Sistema de gestión ambiental). Puesta en obra realizada por aplicadores autorizados por Flag S.p.A. Acabados y accesorios con elementos producidos y aprobados por Flag S.p.A. Código EAN: 3434550153102
