# Soprema - Flagon EP/S 150

- Propiedad del archivo: CONSTRUNARIO
- Formato: FIEBDC-3/2012
- Programa: Construnario Versión 3.51
- Fecha de los precios: 16/01/2024
- Divisa: EUR

**00050780-FGF** m2 Soprema - Flagon EP/S 150
Precio: 17.80
Membrana sintética TPO modificada de poli olefina, homogénea, obtenida por coextrusión. Descripción Ventajas • Impermeable y resistente a los rayos UV • Adaptabilidad a los movimientos estructurales • Alta resistencia a la perforación • Plegabilidad a bajas temperaturas • Buena flexibilidad a bajas temperaturas Aplicación Aptos para el trabajo de detalle y el acabado en general para la membrana Flagon TPO Acondicionamiento Rollo: 1,05m x 20m x 1,5mm Palet: 46 rollos / 483m² Normativa Las membranas FLAGON EP/S son producidas en la fábrica de FLAG Spa (Grupo SOPREMA) en Chignolo d’Isola (Italia) bajo el marcaje CE no.1085-CPD-011 en conformidad a la EN 13956:2012. Producida en planta certificada UNI EN ISO 9001 (Sistema de gestión de Calidad) y UNI EN ISO 14001 (Sistema de gestión ambiental). Puesta en obra realizada por aplicadores autorizados por Flag S.p.A. Acabados y accesorios con elementos producidos y aprobados por Flag S.p.A. Código EAN: 3434550470612
