# Soprema - Flagon tipo Walkway

- Propiedad del archivo: CONSTRUNARIO
- Formato: FIEBDC-3/2012
- Programa: Construnario Versión 3.51
- Fecha de los precios: 16/01/2024
- Divisa: EUR

**00050784-FNA** m2 Soprema - Flagon tipo Walkway
Precio: 28.35
Membrana sintética realizada en poliolefina modificada TPO, obtenida por co-extrusión, reforzada con malla de polyester. La membrana es antideslizante en su cara superior. Producida en planta certificada UNI EN ISO 9001 (Sistema de gestión de Calidad) y UNI EN ISO 14001 (Sistema de gestión ambiental). Puesta en obra realizada por aplicadores autorizados por Soprema. Acabados y accesorios con elementos producidos y aprobados por Soprema Código EAN: 3434550196345
