# Soprema - Flagon CEO P AT 120 - membrana termoplástica TPO

- Propiedad del archivo: CONSTRUNARIO
- Formato: FIEBDC-3/2012
- Programa: Construnario Versión 3.51
- Fecha de los precios: 16/01/2024
- Divisa: EUR

**00050794-FVN** m2 Soprema - Flagon CEO P AT 120 - membrana termoplástica TPO
Precio: 14.45
FLAGON GEOP es una membrana termoplástica TPO dimensionalmente estabilizado con una lámina de fibra de vidrio, diseñado específicamente para impermeabilización de tanques canales o estructuras similares Descripción Membrana FLAGON GEOP es una membrana sintética hecha de TPO por la co-extrusión. Cuenta con diferentes propiedades físico-químicas de cada lado: -La superficie superior (verde claro), que representa menos del 20% del espesor total, forma la "signal layer". -La parte de abajo (negro) es altamente resistente a la perforación y la perforación por raíces. Cualquier lágrimas en la capa verde claro superior (capa de señal) de la membrana se puede ver de inmediato debido a la diferencia de color entre las dos partes. Una hoja de fibra de vidrio se coloca entre las dos capas. Las materias primas utilizadas para producir membranas FLAGON TPO se obtienen mediante la mezcla de poli olefinas modificadas con diferentes aditivos por medio de un proceso que crea una pasta que posteriormente se transforma en gránulos. Esta combinación da las membranas sintéticas las siguientes ventajas: -Alta resistencia al envejecimiento y la intemperie -El componente elastómero proporciona elasticidad y flexibilidad de alta resistencia mecánica y química Ventajas • Incluye una capa de señal • Alta resistencia a la intemperie un rayos UV • Alta resistencia mecánica • Alta resistencia a la punción • Resistencia a la perforación de raíces • El medio ambiente y no tóxico. • Soldadura manual con aire caliente • Soldadura automática con máquina de aire caliente • Soldadura automática con máquina con doble guía Saldamax Tremilla Acondicionamiento Rollo: 2,10m x 25m x 1,2mm Palet: 23 rollos / 1207,5m² Rollo: 2,10m x 20m x 1,5mm Palet: 23 rollos / 966m² Rollo 2,10m x 20m x 1,8mm Palet: 18 rollos / 756m² Rollo 2,10m x 20m x 2,0mm Palet: 18 rollos / 756m² Rollo 2,10m x 20m x 2,4mm Palet: 14 rollos / 588m² Normativa Las membranas FLAGON GEOP son producidas en la fábrica de FLAG Spa (Grupo SOPREMA) en Chignolo d’Isola (Italia) bajo el marcaje CE no.1085-CPD-011 en conformidad a la EN 13956:2012. CIVILROCK da una importancia primordial a la calidad de sus productos. Por esa razón, se establece un sistema de seguridad de calidad según ISO 9001 certificado BSI. Código EAN: 3434550157780
