# Soprema - Pletina de fijación en TPO - Longitud 2 m

- Propiedad del archivo: CONSTRUNARIO
- Formato: FIEBDC-3/2012
- Programa: Construnario Versión 3.51
- Fecha de los precios: 16/01/2024
- Divisa: EUR

**00051346-FGF** u Soprema - Pletina de fijación en TPO - Longitud 2 m
Precio: 8.10
Elemento de acabado para la membrana FLAGON TPO. Acero Zinc perímetro perfil revestida en la superficie con FLAGON TPO resistentes a la intemperie y rayos ultravioletas. Normativa Puesta en obra realizada por instaladores autorizados por Flag S.p.A. UNI EN ISO 9001: (sistema ambiental) certificada de 2000 (Sistema de Calidad de la empresa) y UNI EN ISO 14001 del sistema de calidad Código EAN: 3434550226356
