# Soprema - Pasta Flagon PVC

- Propiedad del archivo: CONSTRUNARIO
- Formato: FIEBDC-3/2012
- Programa: Construnario Versión 3.51
- Fecha de los precios: 16/01/2024
- Divisa: EUR

**00051405-RAL7047** u Soprema - Pasta Flagon PVC
Precio: 100.10
Cloruro de polivinilo plastificado solubilizado en tetrahidrofurano (THF). Descripción Ventajas: · Excelente poder de sellado de las membranas de PVC Flagon. · Fácil de aplicar mediante un dispensador específico. Puesta en obra La PASTA FLAGON PVC se utiliza en cubierta para el sellado en frío de soldaduras realizadas en membranas de PVC Flagon. La PASTA FLAGON PVC se aplica a lo largo de las líneas de soldadura mediante el uso de un dispensador especial. El consumo es de aproximadamente 10 gramos por cada metro lineal de soldadura. Código EAN: 3434550372138
