# Soprema - Emufal Mur 24 Kg - EA 104231 - emulsión bituminosa modificada con caucho

- Propiedad del archivo: CONSTRUNARIO
- Formato: FIEBDC-3/2012
- Programa: Construnario Versión 3.51
- Fecha de los precios: 16/01/2024
- Divisa: EUR

**00070106_SOP** kg Soprema - Emufal Mur 24 Kg - EA 104231 - emulsión bituminosa modificada con caucho
Precio: 5.40
EMUFAL MUR es una emulsión bituminosa modificada con caucho, aplicable en frío, que una vez seca forma una película continua y elástica. VENTAJAS · Adherencia incluso sobre superficies ligeramente húmedas. · Gran resistencia a temperaturas elevadas. · Forma una película elástica, que mantiene su flexibilidad incluso a -10ºC. · Recubrimiento duradero y con gran poder cubriente. · Fácilmente aplicable mediante brocha, rodillo o pistola airless. · Buena Tixotropía para aplicar en superficies verticales. · No contiene disolventes. APLICACIÓN · Protección de: - Muros de contención - Paredes medianeras - Cimentaciones - Conducciones y depósitos de agua no potable · Imprimación de superficies tanto verticales como horizontales que van a ser impermeabilizadas mediante lámina asfáltica. Puesta en obra · Puede aplicarse sobre superficies secas o ligeramente húmedas, aunque no con agua escurriente. Se aplica en frío, mediante brocha, rodillo o cepillo de pintor. · Deben darse un mínimo de dos capas, cada una de ellas una vez seca la anterior. SOPORTE: · La superficie donde se va a aplicar deberá estar limpia de polvo, materiales sueltos o mal adheridos, residuos grasos o antiadherentes y cualquier suciedad en general. · Puede aplicarse sobre superficies secas o ligeramente húmedas. · En tiempo muy caluroso o en presencia de algunos desencofrantes, es recomendable humedecerlas previamente. · En caso de que existan huecos o coqueras, es conveniente regularizar previamente la superficie para asegurar un buen rendimiento. RENDIMIENTO: Depende de la rugosidad del soporte. En general, el rendimiento mínimo recomendado es de 500 g/m².
