# Moply N PLUS FP 4 KG - Membrana de impermeabilización a base de betún plastomérico APP - poliéster de Soprema

- Propiedad del archivo: CONSTRUNARIO
- Formato: FIEBDC-3/2012
- Programa: Construnario Versión 3.51
- Fecha de los precios: 16/01/2024
- Divisa: EUR

**00070179_SOP** m2 Moply N PLUS FP 4 KG - Membrana de impermeabilización a base de betún plastomérico APP - poliéster de Soprema
Precio: 8.20
Es una lámina impermeabilizante de betún aditivado con polímeros plastómeros APP con una flexibilidad a bajas temperaturas de -10ºC, con armadura de fieltro de poliéster (FP), acabado gofrado con film termofusible en su cara inferior y un acabado liso en la superior DESCRIPCIÓN Es una lámina impermeabilizante de betún aditivado con polímeros plastómeros APP con una flexibilidad a bajas temperaturas de -10ºC, con armadura de fieltro de poliéster (FP), acabado gofrado con film termofusible en su cara inferior y un acabado liso en la superior. Ventajas • Mejor flexibilidad y garantía de durabilidad. Mejor comportamiento a las alas temperaturas y mejor flexibilidad en frío (-10ºC) que confiere a la membrana un envejecimiento más tardío. • Mejora en los sistemas las características de la membrana que está formada por la lámina principal en cuanto a la resistencia a tracción, punzonamiento estático y dinámico, especialmente si la lámina principal está armada con Polietileno PE (poliolefinas) PE o Fieltro de fibra de vidrio FV. • Ventajas de las membranas gofradas: • Facilita la aplicación; rápido reblandeciendo del bitumen, rápida colocación con menos fuego. • La armadura sufre menos en la aplicación. • Rollos más robustos. • Membranas más maleables y flexibles. • Membranas mas fáciles de aplicar en puntos de encuentro y remates. • La armadura de no-tejido de fieltro de poliéster (FP) reforzado y estabilizado, confiere a la lámina las mejores propiedades mecánicas: • Elevada resistencia a la tracción. • Máxima resistencia al punzonamiento (estático y dinámico). • Gran resistencia al desgarro, buena estabilidad dimensional. • Sustituye la lámina de oxiasfalto aportando un proceso productivo menos contaminante.
