# Moply N PLUS FV 4 KG - Membranas de impermeabilización a base de betún plastomérico APP de Soprema

- Propiedad del archivo: CONSTRUNARIO
- Formato: FIEBDC-3/2012
- Programa: Construnario Versión 3.51
- Fecha de los precios: 16/01/2024
- Divisa: EUR

**00070185_SOP** m2 Moply N PLUS FV 4 KG - Membranas de impermeabilización a base de betún plastomérico APP de Soprema
Precio: 6.80
MOPLY N PLUS FV 4 KG Membranas de impermeabilización a base de betún plastomérico APP, con armadura de fibra de vidrio. Descripción: Es una lámina impermeabilizante de betún aditivado con polímeros plastómeros APP con una flexibilidad a bajas temperaturas de -10ºC, con armadura de fieltro de fibra de vidrio (FV), acabado gofrado con film termofusible en su cara inferior y un acabado liso en la superior. Ventajas: • Mejor flexibilidad y garantía de durabilidad. Mejor comportamiento a las alas temperaturas y mejor flexibilidad en frío (-10ºC) que confiere a la membrana un envejecimiento más tardío. • Mejora en los sistemas las características de la membrana que está formada por la lámina principal proporcionando una gran estabilidad dimensional, especialmente si la lámina principal está armada con Polietileno PE (poliolefinas) PE o Fieltro de poliéster (FP). • Ventajas de las membranas gofradas: • Facilita la aplicación; rápido reblandeciendo del bitumen, rápida colocación con menos fuego. • La armadura sufre menos en la aplicación. • Rollos más robustos. • Membranas más maleables y flexibles. • Membranas mas fáciles de aplicar en puntos de encuentro y remates. • Sustituye la lámina de oxiasfalto aportando un proceso productivo menos contaminante. Aplicación: • Se aplica como lamina complementaria en sistemas mejorados monocapa transitables o no transitables con protección pesada realizados con una lámina principal igual o mayor de 4 kgs de la gama MORTERPLAS o MORTERPLAS SBS (LBM). • Constituye una lámina complementaria en sistemas de cubierta autoprotegidos realizados con una lámina principal igual o mayor de 4 kgs de la gama MORTERPLAS MIN o MORTERPLAS SBS MIN (LBM). • Como láminas complementarias en sistemas de cubiertas ajardinadas realizados con una lámina principal MORTERPLAS GARDEN MIN o una membrana bicapa compuesta por láminas LBM cuya lámina superior tiene protección antiraíces MORTERPLAS FP 4kg GARDEN. • Como lámina de sufrimiento o auxiliar en las ocasiones que se requiera una impermeabilización provisional. • Como lámina de refuerzo complementaria a una solución monocapa o bicapa en zonas puntuales de la cubierta, como pueden ser zonas de paso, acceso a zonas de maquinaria etc. • Impermeabilización de cimentaciones, sótanos, etc. complementando las membranas realizadas con láminas tipo LBM • Lámina de base en impermeabilizaciones multicapa Puesta en obra: • SOPORTE: Debe presentar una superficie seca, firme, regular, limpia y libre de materiales sueltos. • Se puede aplicar totalmente adherido, semiadherido o flotante. Para adherir la lámina al soporte este se imprima previamente con EMUFAL I, EMUFAL N o EMUFAL L. Una vez seco, se adhiere la lámina a fuego. • Se aplica fuego de manera homogénea posible (a mayor calor mayor retracción) a lo ancho de la lámina sin llegar al solape, que se realizarán posteriormente, ya que es importante que la temperatura sea igual en toda la zona. La aplicación de la llama debe de hacerse hasta la apertura del poro del film antiadherente. • Las láminas se disponen de manera que en un mismo punto no pueden coincidir más de tres láminas. • Los solapes se realizan a fuego, con una anchura mínima de 8 cm. • La membrana superior deberá estar totalmente adherida a la inferior y se colocará manteniendo el mismo sentido y de tal manera que el solape quede aproximadamente en la mitad de la lámina inferior. • La puesta en obra y definición de detalles se llevarán a cabo de acuerdo con los lineamientos de la norma UNE 104400-3 Normativa: • En conformidad con la norma EN 13707. Certificada con el marcado CE Nº 0099/CPR/A85/0087. • Certificación voluntaria de Producto de la Marca AENOR según la misma norma europea, en curso. • Sistema de Calidad de acuerdo a la ISO:9001 Código EAN: 8435288321257
