# Soprema - Membranas de impermeabilización a base de betún elastomérico Morterplas SBS Parking

- Propiedad del archivo: CONSTRUNARIO
- Formato: FIEBDC-3/2012
- Programa: Construnario Versión 3.51
- Fecha de los precios: 16/01/2024
- Divisa: EUR

| Código | Ud | Descripción | Precio |
|---|---|---|---|
| 00070205_SOP | m2 | Soprema - Membranas de impermeabilización a base de betún elastomérico Morterplas SBS Parking | 16.85 |
