# Soprema - Moterplas SBS FM 3 Kg - lámina impermeabilizante

- Propiedad del archivo: CONSTRUNARIO
- Formato: FIEBDC-3/2012
- Programa: Construnario Versión 3.51
- Fecha de los precios: 16/01/2024
- Divisa: EUR

**00070209_SOP** m2 Soprema - Moterplas SBS FM 3 Kg - lámina impermeabilizante
Precio: 8.20
MORTERPLAS SBS FM 3 KG es una lámina impermeabilizante, de betún elastomérico SBS, con armadura de fieltro de poliéster (FP) y acabado en film termo fusible por ambas caras. Ventajas · El mástico elastomérico SBS aporta a la lámina una excelente plegabilidad a bajas temperaturas. · La armadura de no-tejido de fieltro de poliéster (FP) en el interior y el fieltro de poliéster en la cara superior, confieren a la lámina las mejores propiedades mecánicas: · Excelente resistencia a la tracción y al punzonamiento (estático y dinámico). · Gran resistencia al desgarro. · Buena estabilidad dimensional. · La aplicación con fijación mecánica ofrece las siguientes ventajas: · Rapidez de ejecución. · Permite que la colocación no dependa tanto de la posibilidad de mal tiempo. · La membrana, al no estar adherida, admite los posibles movimientos del soporte. Aplicación · Cubiertas sin protección pesada no transitables: aplicación en bicapa como lámina inferior del sistema con fijación mecánica. Esta aplicación está especialmente recomendada para cubiertas Deck y rehabilitación. · Cubiertas con protección pesada transitables o no transitables: aplicación adherida, flotante o con fijación mecánica formando membranas bicapa. Las láminas entre si irán siempre adheridas. · MORTERPLAS SBS FM 3 KG se puede aplicar como lámina para asegurar la estanqueidad en estructuras enterrada Puesta en obra · SOPORTE: Debe presentar una superficie seca, firme, regular, limpia y libre de materiales sueltos. · En impermeabilización de cubiertas metálicas, se recomienda colocar la chapa con la parte de la greca de mayor superficie en la cara superior, para facilitar la colocación del aislamiento y la lámina. · Las láminas se disponen de manera que en un mismo punto no pueden coincidir más de tres láminas. · Los solapes se realizan a fuego, con una anchura mínima de 10 cm en los solapes longitudinales y transversales, eliminando primero el fieltro de poliéster de la superficie mediante fuego y con la ayuda de un paletín para asegurar la adherencia másticos. · La membrana superior deberá estar totalmente adherida a la inferior y se colocará manteniendo el mismo sentido y de tal manera que el solape quede aproximadamente en la mitad de la lámina inferior. · Se recomienda la utilización de fijaciones mecánicas con arandelas con una superficie mínima de 1600 mm2, con diámetro máximo de 5 cm en las circulares y con anchuras no superiores a 4 cm en las rectangulares. Las fijaciones deben tener una resistencia a la extracción estática igual o superior a 1260 N. Consultar el Anejo 2 del DITE Nº 06/0018 donde se incluyen una serie de fijaciones que cumplen con las exigencias. Se deberán calcular de acuerdo con la presión del viento para el emplazamiento, las condiciones del entorno y la normativa local. · La puesta en obra y definición de detalles se llevarán a cabo de acuerdo con los lineamientos de la norma UNE 104401 · En conformidad con la norma EN 13707. Certificada con el marcado CE Nº 0099/CPD/A85/0087 · Certificación voluntaria de Producto de la Marca AENOR según la misma norma europea. · En posesión del DITE Nº 06/0018 MORTERPLAS SBS FM BICAPA y ETAG 006 · En posesión del DIT Nº 580/11 MORTERPLAS ESTRUCTURAS ENTERRADAS · Sistema de Calidad de acuerdo a la ISO:9001 Código EAN: 8435288310732
