# Soprema - Morterplas SBS FM 5 Kg min G

- Propiedad del archivo: CONSTRUNARIO
- Formato: FIEBDC-3/2012
- Programa: Construnario Versión 3.51
- Fecha de los precios: 16/01/2024
- Divisa: EUR

**00070210-GRE** m2 Soprema - Morterplas SBS FM 5 Kg min G
Precio: 14.55
MORTERPLAS SBS FM 5 KG MIN es una lámina impermeabilizante auto protegida, de betún elastómero SBS, con armadura de fieltro malla de poliéster y fibra de vidrio (FM), con acabado mineral en la cara exterior y un film termo fusible en la inferior. VENTAJAS El mastico elastómero SBS aporta a la lámina: • Una excelente plegabilidad a bajas temperaturas, favoreciendo la colocación en ambientes fríos. • Buena adherencia y seguridad en los solapes. • Limita las tensiones en la membrana impermeabilizante. La armadura de no-tejido de fieltro de poliéster (FM) reforzado y estabilizado, confiere a la lámina las mejores propiedades mecánicas: • Elevada resistencia a la tracción. • Máxima resistencia al punzonamiento (estático y dinámico). • Gran resistencia al desgarro. • Buena estabilidad dimensional. La aplicación con fijación mecánica ofrece: • Rapidez de ejecución. • Permite que la colocación no dependa tanto de la posibilidad de mal tiempo. • La membrana, al no estar adherida, admite los posibles movimientos del soporte. APLICACIÓN • Cubiertas sin protección pesada no transitables: aplicación en monocapa como lámina del sistema con fijación mecánica. Esta aplicación está especialmente recomendada para cubiertas Deck y rehabilitación. • Cubiertas sin protección pesada no transitables: aplicación en monocapa totalmente adherida • Técnicamente puede substituir a las láminas minerales con doble armadura (velo de vidrio y fieltro de poliéster) en impermeabilizaciones auto protegidas monocapa totalmente adheridas. NORMATIVA • En conformidad con la norma EN 13707. Certificada con el marcado CE Nº 0099/CPR/A85/0087 • Certificación voluntaria de Producto de la Marca AENOR según la misma norma europea 032/002309. • En posesión del ETA Nº 04/0109 MORTERPLAS SBS FM MONOCAPA. • Sistema de Calidad aplicado de acuerdo a la ISO:9001 Código EAN: 8435288301808
