# Soprema - Morterplas SBS FP 3 kg Band 33 - bandas de impermeabilización a base de betún elastomérico SBS

- Propiedad del archivo: CONSTRUNARIO
- Formato: FIEBDC-3/2012
- Programa: Construnario Versión 3.51
- Fecha de los precios: 16/01/2024
- Divisa: EUR

**00070211_SOP** m Soprema - Morterplas SBS FP 3 kg Band 33 - bandas de impermeabilización a base de betún elastomérico SBS
Precio: 4.50
Bandas de impermeabilización a base de betún elastomérico SBS, con armadura de fieltro de poliéster de alto gramaje. Acabadas con film termofusible por ambas caras. Descripción MORTERPLAS SBS FP 3kg BAND es una lámina auxiliar no auto protegida para impermeabilización, de betún elastomérico SBS, excelente plegabilidad en frío, con armadura de fieltro de poliéster (FP) de alto gramaje y acabado en film termo fusible por ambas caras. Ventajas Las correspondientes a la MORTERPLAS SBS FP 3 KG ya que se obtienen de dicha lámina: · El mastico elastomérico SBS, que aporta a la lámina una excelente plegabilidad a bajas temperaturas. · La armadura de no-tejido de fieltro de poliéster (FP) reforzado y estabilizado, confiere a la lámina las mejores propiedades mecánicas: · Elevada resistencia a la tracción. · Máxima resistencia al punzonamiento (estático y dinámico). · Gran resistencia al desgarro. · Buena estabilidad dimensional. Aplicación · MORTERPLAS SBS FP 3 Kg BAND 33 se aplica como banda de adherencia, refuerzo o terminación en los puntos singulares de las cubiertas.(perímetros, juntas de dilatación, lima hoyas, limatesas, etc.) Puesta en obra · SOPORTE: Debe presentar una superficie seca, firme, regular, limpia y libre de materiales sueltos. · Se aplica totalmente adherida al soporte previa imprimación con EMUFAL I. Una vez seco, se adhiere la banda a fuego. La aplicación de la llama debe de hacerse hasta la apertura del poro del film antiadherente. · Los solapes se realizan a fuego, con una anchura mínima de 8 cm. · La membrana impermeabilizante deberá estar totalmente adherida a la banda. · La puesta en obra y definición de detalles se llevarán a cabo de acuerdo con los lineamientos de la norma UNE 104400-3 Acondicionamiento Rollo: 0,33 m x 13 m Pallet: 975 ml Normativa · En conformidad con la norma EN 13707. Certificada con el marcado CE Nº 0099/CPD/A85/0005 · Sistema de Calidad de acuerdo a la ISO:9001 Código EAN: 8435288307831
