# Soprema - Morterplas SBS FPV 4 kg MIN R - lámina impermeabilizante auto protegida

- Propiedad del archivo: CONSTRUNARIO
- Formato: FIEBDC-3/2012
- Programa: Construnario Versión 3.51
- Fecha de los precios: 16/01/2024
- Divisa: EUR

**00070218-ROO** m2 Soprema - Morterplas SBS FPV 4 kg MIN R - lámina impermeabilizante auto protegida
Precio: 12.25
MORTERPLAS SBS FPV MIN 4 KG es una lámina impermeabilizante auto protegida, de betún elastomérico SBS, con armadura de fieltro de poliéster (FP) reforzado y estabilizado, con acabado mineral en la cara exterior y un film termo fusible en la inferior. Ventajas · La armadura de no-tejido de fieltro de poliéster (FP) reforzado y estabilizado, confiere a la lámina las mejores propiedades mecánicas: · Elevada resistencia a la tracción. · Máxima resistencia al punzonamiento (estático y dinámico). · Gran resistencia al desgarro. · Buena estabilidad dimensional. · El mastico elastomérico SBS, que aporta a la lámina una excelente plegabilidad a bajas temperaturas, lo que facilita la colocación en ambientes fríos. Aplicación · Está especialmente recomendada en aplicaciones donde se requiera una alta resistencia al punzonamiento y máximas prestaciones mecánicas · MORTERPLAS SBS FPV MIN se puede aplicar como lámina superior en sistema bicapa en cubiertas no transitables sin protección, en diferentes pendientes. · MORTERPLAS SBS FPV MIN como lámina de terminación en membranas bicapa fijadas mecánicamente, de acuerdo con el DITE Nº06/0018 · SOPORTE: Debe presentar una superficie seca, firme, regular, limpia y libre de materiales sueltos. · Se puede aplicar totalmente adherido, semiadherido o flotante. Para adherir la lámina al soporte este se imprima previamente con EMUFAL PRIMER. Una vez seco, se adhiere la lámina a fuego. · Se aplica fuego de manera homogénea posible (a mayor calor mayor retracción) a lo ancho de la lámina sin llegar al solape, que se realizarán posteriormente, ya que es importante que la temperatura sea igual en toda la zona. La aplicación de la llama debe de hacerse hasta la apertura del poro del film antiadherente. · Las láminas se disponen de manera que en un mismo punto no pueden coincidir más de tres láminas. · Los solapes se realizan a fuego, con una anchura mínima de 8 cm en los solapes longitudinales y mínimo 10 cm en los solapes transversales, eliminando primero el mineral de la superficie para asegurar la adherencia. · En la solución bicapa, la membrana superior deberá estar totalmente adherida a la inferior y se colocará manteniendo el mismo sentido y de tal manera que el solape quede aproximadamente en la mitad de la lámina inferior. · La puesta en obra y definición de detalles se llevarán a cabo de acuerdo con los lineamientos de la norma UNE 104401 · En conformidad con la norma EN 13707. Certificada con el marcado CE Nº 0099/CPD/A85/0087 · Certificación voluntaria de Producto de la Marca AENOR según la misma norma europea. · En posesión del DITE Nº 06/0018 MORTERPLAS SBS FM BICAPA · Sistema de Calidad de acuerdo a la ISO:9001 Código EAN: 8435288300313
