# Soprema - Morterplas SBS FPV 5 kg min BK - lámina impermeabilizante auto protegida

- Propiedad del archivo: CONSTRUNARIO
- Formato: FIEBDC-3/2012
- Programa: Construnario Versión 3.51
- Fecha de los precios: 16/01/2024
- Divisa: EUR

**00070220-ZWA** m2 Soprema - Morterplas SBS FPV 5 kg min BK - lámina impermeabilizante auto protegida
Precio: 14.30
MORTERPLAS FPV 5 KG MIN es una lámina impermeabilizante auto protegida , de betún plastomérico APP, de elevado punto de reblandecimiento, con armadura de fieltro de poliéster (FP) reforzado y estabilizado, con acabado mineral en la cara exterior y un film termo fusible en la inferior. Descripción Ventajas La armadura de no-tejido de fieltro de poliéster (FP) reforzado y estabilizado, confiere a la lámina las mejores propiedades mecánicas: ·Elevada resistencia a la tracción ·Máxima resistencia al punzonamiento (estático y dinámico). ·Gran resistencia al desgarro. ·Buena estabilidad dimensional. ·El mastico plastomérico APP, se destaca por su robustez y excelente plegabilidad a bajas temperaturas; proporciona a la lámina una gran resistencia ante los agentes atmosféricos y la máxima garantía de durabilidad. ·La lámina tiene una magnífica resistencia a las elevadas temperaturas, lo que facilita la colocación en ambientes calurosos porque no se ablanda cuando la temperatura es elevada. Aplicación · Está especialmente recomendada en aplicaciones donde se requiera una alta resistencia al punzonamiento. · MORTERPLAS FPV se puede aplicar como lámina superior en sistema bicapa en cubiertas no transitables sin protección, en diferentes pendientes. · Para sistemas monocapa se utilizará la lámina MORTERPLAS FPV 5kg MIN de masa = 5 kg/m² en sistemas de acuerdo con los DITs y la normativa local de edificación. Puesta en obra · SOPORTE: Debe presentar una superficie seca, firme, regular, limpia y libre de materiales sueltos. · Se puede aplicar totalmente adherido, semiadherido o flotante. Para adherir la lámina al soporte este se imprima previamente con EMUFAL I. Una vez seco, se adhiere la lámina a fuego. · Se aplica fuego de manera homogénea posible (a mayor calor mayor retracción) a lo ancho de la lámina sin llegar al solape, que se realizarán posteriormente, ya que es importante que la temperatura sea igual en toda la zona. La aplicación de la llama debe de hacerse hasta la apertura del poro del film antiadherente. · Las láminas se disponen de manera que en un mismo punto no pueden coincidir más de tres láminas. · Los solapes se realizan a fuego, con una anchura mínima de 8 cm en los solapes longitudinales y mínimo 10 cm en los solapes transversales, eliminando primero el mineral de la superficie para asegurar la adherencia. · En la solución bicapa, la membrana superior deberá estar totalmente adherida a la inferior y se colocará manteniendo el mismo sentido y de tal manera que el solape quede aproximadamente en la mitad de la lámina inferior. · La puesta en obra y definición de detalles se llevarán a cabo de acuerdo con los lineamientos de la norma UNE 104401 Acondicionamiento Rollo: 1 m x 8 m Pallet: 200 m² Normativa · En conformidad con la norma EN 13707. Certificada con el marcado CE Nº 0099/CPR/A85/0087 · Certificación voluntaria de Producto de la Marca AENOR según la misma norma europea. · Sistema de Calidad de acuerdo a la ISO:9001 Código EAN: 8435288314563
