# Soprema - Morterplas SBS FV 4 Kg min Y - membranas de impermeabilización a base de betúnelastomérico SBS

- Propiedad del archivo: CONSTRUNARIO
- Formato: FIEBDC-3/2012
- Programa: Construnario Versión 3.51
- Fecha de los precios: 16/01/2024
- Divisa: EUR

**00070225-VES** m2 Soprema - Morterplas SBS FV 4 Kg min Y - membranas de impermeabilización a base de betúnelastomérico SBS
Precio: 9.50
Membranas de impermeabilización a base de betúnelastomérico SBS, con armadura de fibra de vidrio, con acabado mineral en la cara exterior y un film termo fusible en la inferior. MORTERPLAS SBS FV 4 KG MIN es una lámina impermeabilizante auto protegida , de betún elastomérico SBS, con armadura de fieltro de fibra de vidrio (FV), con acabado mineral en la cara exterior y un film termo fusible en la inferior. Ventajas · La armadura de fieltro de fibra de vidrio (FV) proporciona la máxima estabilidad dimensional al producto. · El mastico elastomérico SBS, que aporta a la lámina una excelente plegabilidad a bajas temperaturas, lo que facilita la colocación en ambientes fríos. Aplicación · Está especialmente recomendada en aplicaciones donde se requiera estabilidad dimensional. · MORTERPLAS SBS FV 4 KG MIN se puede aplicar como lámina superior en sistema bicapa en cubiertas no transitables sin protección pesada, en diferentes pendientes. Puesta en obra · SOPORTE: Debe presentar una superficie seca, firme, regular, limpia y libre de materiales sueltos. · Se aplica totalmente adherida a fuego a la lámina inferior y se colocará manteniendo el mismo sentido y de tal manera que el solape quede aproximadamente en la mitad de la lámina inferior. · Se aplica fuego de manera homogénea posible (a mayor calor mayor retracción) a lo ancho de la lámina sin llegar al solape, que se realizarán posteriormente, ya que es importante que la temperatura sea igual en toda la zona. La aplicación de la llama debe de hacerse hasta la apertura del poro del film antiadherente. · Las láminas se disponen de manera que en un mismo punto no pueden coincidir más de tres láminas. · Los solapes se realizan a fuego, con una anchura mínima de 8 cm en los solapes longitudinales y mínimo 10 cm en los solapes transversales, eliminando primero el mineral de la superficie para asegurar la adherencia. · La puesta en obra y definición de detalles se llevarán a cabo de acuerdo con los lineamientos de la norma UNE 104401 · En conformidad con la norma EN 13707. Certificada con el marcado CE Nº 0099/CPD/A85/0087 · Certificación voluntaria de Producto de la Marca AENOR según la misma norma europea. · Sistema de Calidad de acuerdo a la ISO:9001 Código EAN: 8435288300559
