# Soprema - Texxam 700/2200 - Geotextil no tejido de fibras 100% polipropileno

- Propiedad del archivo: CONSTRUNARIO
- Formato: FIEBDC-3/2012
- Programa: Construnario Versión 3.51
- Fecha de los precios: 16/01/2024
- Divisa: EUR

**00070683_SOP** m2 Soprema - Texxam 700/2200 - Geotextil no tejido de fibras 100% polipropileno
Precio: 1.25
Geotextil no tejido de fibras 100% polipropileno, punzonado mecanicamente mediante agujas, con posterior tratamiento térmico y calandrado. TEXXAM es un geotextil no tejido termo soldado compuestos de polipropileno 100% para edificación y obra civil Ventajas • Resistencia química: TEXXAM es resistente a los ácidos y álcalis que se hallan habitualmente en el suelo • Resistencia biológica: TEXXAM no se ve afectado por bacterias y hongos. No contienen nutrientes, por lo que no es atacado por roedores o termitas • Resistencia a la intemperie durante un periodo aproximado de 1 mes (UNE-EN ISO 12224) • Durabilidad prevista de un mínimo de 25 años en suelos naturales con pH entre 4 y 9 y Tº menor de 25º C (UNE-EN ISO 12226) • Excelente manipulación: gracias a su acabado termo calandrado • Limita el rebrote de las malas hierbas y evita la mezcla de los agregados Aplicación • Filtración: usando su permeabilidad transversal, permite el paso del agua para su conducción, reteniendo las partículas finas del suelo lo que se logra según el tamaño del poro • Separación: evita la mezcla de partículas de suelos distintos. Impide el contacto entre materiales no compatibles. Actúa de barrera permeable entre suelos de distinta estructura. • Drenaje: suministra resistencia a tracción para terraplenes y taludes en carreteras y muros ecológicos • Refuerzo: suministra resistencia al punzonamiento y a la tracción en tableros (incluidos puentes), terraplenes y taludes en carreteras y muros ecológicos. Normativa • En conformidad con la norma UNE-EN 13249:2001 , UNE-EN 13250:2001 , UNE-EN 13251:2001 , UNE-EN 13252:2001 , UNE-EN 13253:2001 , UNE-EN 13254:2001 , UNE-EN 13255:2001 , UNE-EN 13256:2001 , UNE-EN 13257:2001 , UNE-EN 13265:2001. Certificada con el marcado CE Nº 0099/CPR/A42/0098 - 0099 Código EAN: 8435288312866
