# Soprema - Tecsound FT 40 - complejo insonorizante

- Propiedad del archivo: CONSTRUNARIO
- Formato: FIEBDC-3/2012
- Programa: Construnario Versión 3.51
- Fecha de los precios: 16/01/2024
- Divisa: EUR

**00070801_SOP** m2 Soprema - Tecsound FT 40 - complejo insonorizante
Precio: 13.90
Complejo insonorizante constituido por uno ó dos fieltros absorbentes y lámina sintética TECSOUND®, para aislamiento acústico de paredes de obra, suelos y techos. Descripción TECSOUND® FT es un complejo insonorizante formado por un fieltro poroso y la lámina sintética TECSOUND®, lámina de alta densidad con base polimérica sin asfalto, ambos conformados de manera que proporcionan un elevado aislamiento acústico en los diversos elementos constructivos: paredes, techos, cubiertas, etc. Ventajas · Elevado aislamiento acústico, combinado con todo tipo de sistemas constructivos. · Facilidad de manipulación y aplicación. · Flexible y adaptable a cualquier forma y superficie. · Excelente resistencia al envejecimiento. · Imputrescible. · Resistente al frío y al calor Aplicación · Insonorización de cerramientos horizontales (techos) y verticales, en los que deba alcanzarse un elevado aislamiento acústico contra la transmisión de ruido aéreo. · Mejora del aislamiento acústico a ruido aéreo de paredes medianeras en rehabilitación. · Mejora del aislamiento acústico a ruido aéreo de techos en rehabilitación. · Reducción del nivel de ruidos de impacto en todo tipo de forjados. Sus principales aplicaciones abarcan obra nueva y rehabilitación, industrias, cines, teatros, complejos deportivos, discotecas, bares, restaurantes, hoteles, centros comerciales. Puesta en obra · Soporte: admite todo tipo de soportes constructivos habituales. El soporte debe ser regular, limpio, seco y libre de elementos que puedan dañar el producto. Si el enlucido es viejo, debe comprobarse el estado de este para no tener problemas con la adherencia de TECSOUND® FT con el mismo. · Colocación: - Encolado: aplicar adhesivo de contacto al producto y al soporte según instrucciones del fabricante. Encarar el TECSOUND® FT sobre el soporte por la cara del fieltro y colocarlo, presionando en todo sus puntos para evitar la formación de burbujas de aire y asegurar la correcta adherencia. - Fijado mecánicamente: se colocarán fijaciones mecánicas de pvc tipo FIJACIÓN PTH a razón de 4 ud./m2 para aplicación en paredes y 5 ud./m2 para su aplicación en techos. · Juntas: solapar 5 cm. tanto en sentido vertical como horizontal. Las juntas se sellarán mediante adhesivo de contacto o fijación. Debe tenerse siempre la precaución de sellar correctamente las juntas, ya que pequeñas aberturas pueden reducir el nivel de aislamiento acústico que se desea alcanzar. En caso que el incremento de espesor en la zona de la junta no puede ser absorbido por la siguiente capa de material a colocar, el producto se colocará a testa y se sellará la junta mediante la cinta TECSOUND® S50 Band 50 o con cinta adhesiva Acondicionamiento TECSOUND® FT 40 Rollo: 1,20 m x 6 m Pallet: 86,40 m² TECSOUND® FT 55 Rollo: 1,20 m x 5,50 m Pallet: 79,20 m² TECSOUND® FT 75 Rollo: 1,20 m x 5,50 m Pallet: 79,20 m² Código EAN: 8435288318639
