# Soprema - Tecsound FT 55 AL - complejo insonorizante

- Propiedad del archivo: CONSTRUNARIO
- Formato: FIEBDC-3/2012
- Programa: Construnario Versión 3.51
- Fecha de los precios: 16/01/2024
- Divisa: EUR

**00070804_SOP** m2 Soprema - Tecsound FT 55 AL - complejo insonorizante
Precio: 21.25
Complejo insonorizante constituido por un fieltro absorbente y lámina sintética TECSOUND® protegida exteriormente con una hoja de aluminio reforzado, para aislamiento acústico de bajantes y conductos. Descripción TECSOUND® FT55 AL es un complejo insonorizante formado por un fieltro poroso laminado con la lámina sintética TECSOUND®, lámina de alta densidad de base polimérica sin asfalto, revestida por su cara exterior con un aluminio. Ventajas · Incrementa el aislamiento acústico del elemento de conducto al que se aplica basando su efecto en la presencia de un elemento absorbente y de una lámina aislante de elevada elasticidad y densidad. · Facilidad de manipulación y aplicación. · Elevada flexibilidad. · Excelente resistencia al envejecimiento. · Imputrescible. · Resistente al frío y al calor. Aplicación · Aislamiento acústico de conductos de PVC de aguas negras en edificación. · Aislamiento acústico de conductos de aire acondicionado. · Aislamiento acústico de tuberías industriales. Puesta en obra · Soporte: la superficie del soporte debe estar libre de materiales que puedan dañar el producto, tales como restos de mortero, etc. · Colocación: medir el desarrollo del conducto a aislar añadiendo 5 cm. para la realización del solape. Cortar con unas tijeras la cantidad necesaria de TECSOUND®® FT 55 AL en el sentido transversal. Envolver el elemento de conducto de forma que el fieltro textil esté en contacto con la superficie empezando por la parte baja de la tubería. Fijar utilizando una brida de plástico cada 20-30 cm. Para sellar los solapes se utilizará una cinta adhesiva de aluminio. Es importante que las juntas estén perfectamente selladas para evitar disminución del aislamiento. Acondicionamiento Rollo: 1,20 m x 5,50 m Pallet: 79,20 m² Normativa · En conformidad con la norma CTE-DB-HR, EN ISO 140-1, EN ISO 140-3, EN ISO 140-6, EN ISO 140-8, EN 20140-2 y EN ISO 717/1/2. · Sistema de Calidad de acuerdo a la ISO:9001 Código EAN: 8435288318653
