# Soprema - Tecsound SY 50 - lámina sintética insonorizante

- Propiedad del archivo: CONSTRUNARIO
- Formato: FIEBDC-3/2012
- Programa: Construnario Versión 3.51
- Fecha de los precios: 16/01/2024
- Divisa: EUR

**00070807_SOP** m2 Soprema - Tecsound SY 50 - lámina sintética insonorizante
Precio: 11.30
Lámina sintética insonorizante de alta densidad, sin asfalto, autoadhesiva, para aplicación directa como elemento aislante / amortiguante en placas de yeso laminar, paneles de madera, planchas metálicas,… Descripción TECSOUND® SY es una lámina sintética insonorizante autoadhesiva, de base polimérica de alta densidad, sin asfalto, viscoelástica y de gran adaptabilidad, para aplicación como elemento aislante acústico. Ventajas • Elevado aislamiento acústico, combinado con elementos ligeros y rígidos como placas de yeso laminar, tableros de madera o chapas metálicas, sin apenas incremento del espesor. • Elevado amortiguamiento, mejorando así especialmente el aislamiento a bajas frecuencias. • Auto-extinguible. • Flexible y adaptable a cualquier tipo de forma y superficie irregular. • Gran capacidad de elongación. • Fácil de manipular y cortar. • Resistente al frío y al calor. • No absorbe agua.. • Gran adherencia. • Excelente resistencia al envejecimiento. • Imputrescible. • Medidas especiales para placa de yeso laminar. Aplicación • Aislamiento a ruido aéreo en paramentos verticales de baja masa superficial (placas de yeso laminar, tabiques ligeros o paneles de diversos materiales). • Aislamiento a ruido aéreo en techos y cubiertas inclinadas de madera. • Reducción del nivel de ruido de impacto en todo tipo de forjados, en formación de suelos flotantes. • Aislamiento del ruido producido por agentes atmosféricos (lluvia, granizo o viento) en cubiertas metálicas.. • Combinado con materiales fonoabsorbentes, da lugar a productos de elevadas prestaciones acústicas. • Sus aplicaciones en el sector industrial abarcan desde la insonorización de cabinas hasta aislamiento de cuartos de maquinas, conducciones de bajantes, amortiguamiento de chapas metálicas, etc. Puesta en obra • SOPORTE: Admite gran parte de los soportes constructivos habituales (yeso laminar, metal, DM,…). El soporte debe ser regular, liso, limpio, seco y tener la planimetría adecuada. Además debe estar libre de elementos que puedan dañar la lámina. Se realizarán pruebas de adherencia cuando esté previsto colocar la lámina sobre algún tipo de soporte no habitual o que incorpore algún tipo de tratamiento superficial. • COLOCACIÓN DE LA LÁMINA: Se retirará el papel siliconado protector y se encarará la lámina sobre el soporte presionando a continuación por todos los puntos para una buena adherencia. Si el tramo de producto es muy grande o se aplica enrollado, se recomienda retirar progresivamente el papel protector para facilitar su colocación. El adhesivo está diseñado como adhesivo de montaje para facilitar la colocación y evitar la perforación de la lámina, en ningún caso está diseñado con la función de mantener fijado el producto al soporte si no existe ningún otro elemento que fije, sujete o presione la lámina. • JUNTAS: Solapar 5 cm. tanto en sentido vertical como horizontal. Para su aplicación como aislante acústico entre placas de yeso laminar, para evitar el incremento de espesor en la zona de la junta, el producto se colocará a testa y se sellará la junta con cinta adhesiva. Debe tenerse siempre la precaución de sellar correctamente las juntas, ya que pequeñas aberturas pueden reducir el nivel de aislamiento acústico que se desea alcanzar. Acondicionamiento TECSOUND® SY35 Rollo: 1,22 m x 8,05 m Pallet: 235,70 m² TECSOUND® SY50 Rollo: 1,22 m x 6,05 m Pallet: 177,12 m² TECSOUND® SY70 Rollo: 1,22 m x 5,05 m Pallet: 147,84 m² TECSOUND® SY100 Rollo: 1,20 m x 4 m Pallet: 100,80 m² Normativa • En conformidad con la norma CTE-DB-HR, EN ISO 140-1, EN ISO 140-3, EN ISO 140-6, EN ISO 140-8, EN 20140-2 y EN ISO 717/1/2. • Sistema de Calidad de acuerdo a la ISO:9001
