# Soprema - Tecsound 100 - lámina sintética insonorizante

- Propiedad del archivo: CONSTRUNARIO
- Formato: FIEBDC-3/2012
- Programa: Construnario Versión 3.51
- Fecha de los precios: 16/01/2024
- Divisa: EUR

**00070842_SOP** m2 Soprema - Tecsound 100 - lámina sintética insonorizante
Precio: 16.50
Lámina sintética insonorizante de alta densidad, sin asfalto, para aplicación como elemento aislante / amortiguante en cubiertas metálicas, suelos y otros elementos constructivos. Descripción TECSOUND® es una lámina sintética insonorizante con base polimérica de alta densidad, sin asfalto, visco elástica y de gran adaptabilidad, para aplicación como elemento aislante acústico en los diversos elementos constructivos. Incorpora como acabado una capa de tejido-no tejido de polipropileno que le confiere una mayor resistencia a la tracción y al desgarro. Ventajas • Elevado aislamiento acústico, combinado con elementos ligeros y rígidos como placas de yeso laminar, tableros de madera o chapas metálicas, sin apenas incremento del espesor. • Elevado amortiguamiento, mejorando así especialmente el aislamiento a bajas frecuencias y el aislamiento acústico a ruido de lluvia en cubiertas ligeras. • Auto-extinguible. • Flexible y adaptable a cualquier tipo de forma y superficie irregular. • Gran capacidad de elongación. • Fácil de manipular y cortar. • Resistente al frío y al calor. • No absorbe agua. • Puede actuar como barrera de vapor • Excelente resistencia al envejecimiento. • Imputrescible. Aplicación • Aislamiento a ruido aéreo en paramentos verticales de baja masa superficial (placas de yeso laminar, tabiques ligeros o paneles de diversos materiales). • Aislamiento a ruido aéreo en techos y cubiertas ligeras. • Reducción del nivel de ruido de impacto y vibraciones en todo tipo de forjados, en formación de suelos flotantes. • Reducción del nivel de ruido de impacto y ruido de pisada en suelos de parquet, laminados y tarima. • Aislamiento del ruido producido por agentes atmosféricos (lluvia, granizo o viento) en cubiertas ligeras (cubiertas metálicas y de madera). • Combinado con materiales fonoabsorbentes, da lugar a productos de elevadas prestaciones acústicas. • Sus aplicaciones en el sector industrial abarcan desde la insonorización de cabinas hasta aislamiento de cuartos de maquinas, conducciones de bajantes, amortiguamiento de chapas metálicas, etc. Puesta en obra • SOPORTE: Admite gran parte de los soportes constructivos habituales (yeso laminar, metal, DM,…). El soporte debe ser regular, liso, limpio, seco y tener la planimetría adecuada. Además debe estar libre de elementos que puedan dañar la lámina. • COLOCACIÓN DE LA LÁMINA EN PARAMENTOS VERTICALES Y TECHOS: Se aplicará adhesivo de contacto a la lámina y al soporte según instrucciones del fabricante. A continuación se coloca la lámina sobre el soporte, presionando en todo sus puntos para evitar la formación de burbujas de aire y asegurar la correcta adherencia. También admite ser fijado mecánicamente mediante grapas. El número de fijaciones a colocar vendrá determinado por el tipo de sistema constructivo y soporte sobre el que se instale. • COLOCACIÓN DE LA LÁMINA EN CUBIERTAS METÁLICAS Y SUELOS Se extenderá la lámina sobre el soporte desenrollando el rollo de forma progresiva. Se recomienda que el acabado de polipropileno quede por la parte superior para que actúe como protector de la lámina durante la ejecución. En cubiertas metálicas se recomienda colocar el producto de forma que la longitud del rollo quede perpendicular a la dirección de las grecas • JUNTAS: Solapar 5 cm. tanto en sentido vertical como horizontal y sellar la junta con adhesivo o aire caliente. En su aplicación para cubiertas metálicas o suelo no es necesario sellar la junta. Para su aplicación como aislante acústico entre placas de yeso laminar o en suelos de parquet y similares, para evitar el incremento de espesor en la zona de la junta, el producto se colocará a testa y se sellará la junta con cinta adhesiva. Acondicionamiento TECSOUND® 35 Rollo: 1,22 m x 8,00 m Pallet: 234,24 m² TECSOUND® 50 Rollo: 1,22 m x 6,0 m Pallet: 175,68 m² TECSOUND® 70 Rollo: 1,22 m x 5,00 m Pallet: 146,40 m² TECSOUND® 100 Rollo: 1,20 m x 4 m Pallet: 100,80 m² Normativa • En conformidad con la norma CTE-DB-HR, EN ISO 140-1, EN ISO 140-3, EN ISO 140-6, EN ISO 140-8, EN 20140-2 y EN ISO 717/1/2. • Sistema de Calidad de acuerdo a la ISO:9001
