# Soprema - Cazoletas EPDM SIFON 110 mm

- Propiedad del archivo: CONSTRUNARIO
- Formato: FIEBDC-3/2012
- Programa: Construnario Versión 3.51
- Fecha de los precios: 16/01/2024
- Divisa: EUR

**00071230_SOP** u Soprema - Cazoletas EPDM SIFON 110 mm
Precio: 36.40
Elememtos prefabricados en EPDM para la formación de desagües en cubiertas impermeabilizadas con láminas bituminosas. Descripción Las cazoletas de EPDM permiten una conexión entre el desagüe y la impermeabilización con laminas bituminosas de manera segura y compatible. La constitución de la base permite la penetración del asfalto formando un complejo único de lámina-cazoleta. Ventajas ·Dúctil ·Totalmente terminada y completa. ·Estanca. ·Facilidad de colocación. ·Absorbe los movimientos de la cubierta. ·Por su naturaleza se suelda totalmente a la lámina. ·Resistencia a la llama durante la aplicación de láminas. ·El tubo tiene forma cónica en la parte inferior y cilíndrica en la superior, penetra perfectamente y encaja en cualquier tipo de desagüe, con lo que cierra herméticamente la salida de agua en caso de atasco. ·La cazoleta sifonada elimina el retorno de gas y malos olores por el bajante del agua de lluvia. Aplicación ·CAZOLETA EPDM SIFÓNICA CON PARAGRAVILLAS: desagüe de cubierta con membranas bituminosas para evitar los malos olores. Puesta en obra ·Sujeción de la cazoleta en el soporte de la cubierta. Para ello se aplica la imprimación EMUFAL I y luego un refuerzo inferior de lamina MORTERPLAS sobrepasando en 10 cm el contorno de la cazoleta. ·Se sitúa la cazoleta insertándola en el agujero. ·Se calienta a la llama el asfalto y la base de la cazoleta y se suelda al soporte. ·Se coloca un refuerzo superior con lámina MORTERPLAS sobre la cazoleta pasando en 20 cm el contorno de dicha cazoleta y posteriormente se extiende la membrana impermeable sobre el refuerzo superior, calentándose ambos y se suelda como si se tratara de un solape. ·Cortar la membrana que ha quedado encima del agujero para dejar el desagüe libre y colocar el paragravillas o morrión. Acondicionamiento CAZOLETA EPDM SIFÓNICA CON PARAGRAVILLAS Ø 90mm: cajas de 5 unidades CAZOLETA EPDM SIFÓNICA CON PARAGRAVILLAS Ø 100 mm: cajas de 5 unidades CAZOLETA EPDM SIFÓNICA CON PARAGRAVILLAS Ø 110 mm: cajas de 5 unidades Código EAN: 8435288304052
