# Soprema - Paragravilla zinc

- Propiedad del archivo: CONSTRUNARIO
- Formato: FIEBDC-3/2012
- Programa: Construnario Versión 3.51
- Fecha de los precios: 16/01/2024
- Divisa: EUR

**00071231_SOP** u Soprema - Paragravilla zinc
Precio: 10.55
PARAGRAVILLAS ZINC: han sido concebidos para proteger los desagües de hojas, papeles, etc, así como del canto rodado en las cubiertas que tengan este tipo de acabado. Descripción PARAGRAVILLAS ZINC: han sido concebidos para proteger los desagües de hojas, papeles, etc, así como del canto rodado en las cubiertas que tengan este tipo de acabado. Ventajas ·Resistencia a la intemperie. ·Excelente acopamiento. ·Fácil colocación. ·Fácil de registrar Aplicación -Para protección de desagües de terrazas transitables y no transitables. -Anclada por simple presión a la membrana auto protegida o a la terminación. Acondicionamiento Cajas de 25 unidades Código EAN: 8435288304137
