# Soprema - Paragravillas sombrero

- Propiedad del archivo: CONSTRUNARIO
- Formato: FIEBDC-3/2012
- Programa: Construnario Versión 3.51
- Fecha de los precios: 16/01/2024
- Divisa: EUR

**00071232_SOP** u Soprema - Paragravillas sombrero
Precio: 11.20
PARAGRAVILLAS SOMBRERO: han sido concebidos para proteger los desagües de hojas, papeles, etc, así como del canto rodado en las cubiertas que tengan este tipo de acabado. Descripción El PARAGRAVILLA SOMBRERO tiene la función de detener la suciedad y los objetos que pudieran entrar en el desagüe, obstruyendoel flujo regular del agua de lluvia; para garantizar la máxima eficacia se aconseja limpiar periódicamente la suciedad que pudiera haber en la boca del desagüe. Ventajas ·Resistencia a la intemperie. ·Excelente acopamiento. ·Fácil colocación. ·Fácil de registrar ·Es resistente a las degradaciones causadas por el sol, por el ozono y por otros agentes atmosféricos o químicos normalmente presentes. ·La rejilla perforada permite un flujo rápido de las aguas. ·Las materias primas utilizadas garantizan una larga duración del producto ya que los materiales plásticos son tratados para mantener inalteradas las características mecánicas. Aplicación · PARAGRAVILLA SOMBRERO: -Para protección de desagües de terrazas transitables. -Anclada por simple presión a la membrana auto protegida a la terminación. -Especial para cubierta con grava. Puesta en obra Simplemente se coloca en las cazoletas de desagüe y gracias a las varillas de enganche se bloquea centralmente en el desagüe. Acondicionamiento Cajas de 25 unidades Código EAN: 8435288304229
