# Soprema - Morrión universal

- Propiedad del archivo: CONSTRUNARIO
- Formato: FIEBDC-3/2012
- Programa: Construnario Versión 3.51
- Fecha de los precios: 16/01/2024
- Divisa: EUR

**00071233_SOP** u Soprema - Morrión universal
Precio: 2.90
MORRIÓN UNIVERSAL ha sido concebidos para proteger los desagües de hojas, papeles, etc. Descripción MORRIÓN UNIVERSAL: han sido concebidos para proteger los desagües de hojas, papeles, etc, así como del canto rodado en las cubiertas que tengan este tipo de acabado. Ventajas ·Resistencia a la intemperie. ·Excelente acopamiento. ·Fácil colocación. ·Fácil de registrar Aplicación - Para protección de desagües de terrazas transitables y no transitables. - Anclado por simple presión a la membrana auto protegida o a la terminación. Acondicionamiento Cajas de 25 unidades Código EAN: 8435288304212
