# Soprema - Gárgola 45 largo 425 mm (45º)

- Propiedad del archivo: CONSTRUNARIO
- Formato: FIEBDC-3/2012
- Programa: Construnario Versión 3.51
- Fecha de los precios: 16/01/2024
- Divisa: EUR

**00071235_SOP** u Soprema - Gárgola 45 largo 425 mm (45º)
Precio: 23.10
Elementos que permiten el desagüe horizontal en cubiertas, terrrazas y balcones. Descripción GÁRGOLA LARGO es una cazoleta angular de TPE para el desagüe de aguas pluviales, tienen la función de unir las membranas bituminosas con los desagües pluviales en exteriores. Ventajas · Resistente a las degradaciones causadas por el sol, el ozono y otros agentes atmosféricos o químicos normalmente presentes. · Elevada flexibilidad incluso a bajas temperaturas · Forma de sección rectangular para una eliminación racional de las aguas · Fabricado con material elástico que garantiza la estanqueidad con el paso del tiempo · Su superficie estriada permite una mejor adherencia con las membranas · Adecuada longitud de manguetón · El reborde está ligeramente inclinado con respecto al manguetón para facilitar la colocación en pendiente. · Dúctil. · Totalmente terminada y completa. · Estanca. · Facilidad de colocación. · Absorbe los movimientos de la cubierta. · Por su naturaleza se suelda totalmente a la lámina. · Resistente a la llama durante la aplicación de las láminas. Aplicación · Desagües horizontales y verticales · Para impermeabilizaciones con membranas bituminosas de APP y SBS. Puesta en obra · En impermeabilización monocapa se deberán colocar previamente a la colocación de la gárgola bandas de refuerzo previa imprimación del soporte con EMUFAL I, adherir con fuego y colocar la lámina general sobre las alas vertical y horizontal de la gárgola. · En impermeabilización bicapa se colocará a manera de sándwich donde una la primera láminas recibe a la gárgola y la segunda lámina se adhiere totalmente a fuego a la inferior y a las alas vertical y horizontal de la gárgola. En la zona de detalles deberá ir adherida al soporte previa imprimación con EMUFAL I Acondicionamiento Cajas de 5 unidades. Normativa · Sistema de Calidad de acuerdo a la ISO:9001 Código EAN: 8435288304168
