# Soprema - Gárgola blanca para balcones

- Propiedad del archivo: CONSTRUNARIO
- Formato: FIEBDC-3/2012
- Programa: Construnario Versión 3.51
- Fecha de los precios: 16/01/2024
- Divisa: EUR

**00071238-BLANCO** u Soprema - Gárgola blanca para balcones
Precio: 19.30
GÁRGOLA es una cazoleta angular de TPE para el desagüe de aguas pluviales, tienen la función de unir las membranas bituminosas con los desagües pluviales en exteriores. VENTAJAS • Resistente a las degradaciones causadas por el sol, el ozono y otros agentes atmosféricos o químicos normalmente presentes. • Elevada flexibilidad incluso a bajas temperaturas • Forma de sección rectangular para una eliminación racional de las aguas • Fabricado con material elástico que garantiza la estanqueidad con el paso del tiempo • Su superficie estriada permite una mejor adherencia con las membranas • Adecuada longitud de manguetón • El reborde está ligeramente inclinado con respecto al manguetón para facilitar la colocación en pendiente. APLICACIÓN • Desagües horizontales y verticales • Para impermeabilizaciones con membranas bituminosas de APP y SBS. • Para superficies pequeñas (balcones) se puede utilizar la gárgola para balcones. NORMATIVA • Sistema de Calidad de acuerdo a la ISO:9001 Código EAN: 8435288304175
