# Soprema - Drentex Protect Plus - Membrana drenante y protectora

- Propiedad del archivo: CONSTRUNARIO
- Formato: FIEBDC-3/2012
- Programa: Construnario Versión 3.51
- Fecha de los precios: 16/01/2024
- Divisa: EUR

**00071270_SOP** m2 Soprema - Drentex Protect Plus - Membrana drenante y protectora
Precio: 6.25
Membrana drenante y protectora fabricada en polietileno de baja densidad con geotextil de polipropileno adherido para el drenaje de muros o estructuras enterradas. Descripción DRENTEX PROTECT PLUS es una capa drenante compuesta de una membrana de nódulos de polietileno especial de alta densidad (HDPE) y un geotextil de polipropileno en una de sus caras. Ventajas • El geotextil actúa como filtro del agua, garantizando el drenaje y permitiendo que los nódulos de polietileno conduzcan y evacuen el agua. El sistema completo funciona como drenaje del agua, y protección de la impermeabilización del muro. • Es un drenaje estable y fiable, imputrescible y resistente a las raíces y hongos. • Buena resistencia a la compresión, la presión de la tierras apenas rebaja el volumen de drenaje, ya que cada nódulo de la estructura está unido directamente al geotextil. • Fácil de transportar e instalar. Aplicación · Drenaje de muros : baja captación de agua. · Drenaje bajo pavimentos de tránsito peatonal. · Drenaje y acumulación de aguas para cubierta ajardinada extensivas. Puesta en obra SOPORTE: Debe presentar una superficie seca, firme, regular, limpia y libre de materiales sueltos. · APLICACIÓN EN MUROS - Previa a la colocación del DRENTEX PROTECT el muro deberá protegerse con una pintura bituminosa tipo EMUFAL MUR (zonas con presencia de agua baja) o impermeabilizar con lámina autoadhesiva TEXSELF o de aplicación a fuego MORTERPLAS (en zonas con presencia de agua media o alta), ya que el drenaje filtra y conduce el agua, pero no impermeabiliza. - Se extiende la membrana con el geotextil hacia el terreno, protegiendo así la impermeabilización de cualquier puzonamiento. - Los rollos de DRENTEX PROTECT PLUS se solapan despegando unos 20 cm. el geotextil de ambos bordes, encajando los nódulos a modo de botones y volviendo a proteger con el geotextil despegado. - Para mayor adhesión en el solape aplicar bandas bituminosas autoadhesivas tipo SOPRASOLIN. - El rollo se puede instalar horizontalmente o verticalmente. - Aplicación horizontal: Se empieza por la parte baja. Conforme se coloca el DRENTEX PROTEC PLUS, se efectúa el llenado de tierras. - Aplicación vertical: El solape se realiza en sentido contrario a la dirección de la escorrentía. De esta forma se minimiza las filtraciones de agua detrás del drenaje. - Finalmente, se compactan las tierras adyacentes para asegurar un óptimo y correcto drenaje, cuidando que no arrastren la membrana. - El anclaje en la parte superior del muro, se puede realizar mediante los perfiles DRENTEX PERFIL o mediante fijaciones individuales. La colocación del DRENTEX PERFIL evita la contaminación de la capa drenante en la cabecera del muro. - Los solapes horizontales entre láminas deben realizarse de manera que la lámina de arriba cubra a la de abajo, para evitar la entrada tierra o escombros y se fija mecánicamente la línea de solape cada 25 cm, para grado medio o alto de presencia de agua y para no perforar la impermeabilización, se recomienda disponer fijaciones autoadhesivas o realizar algún otro sistema que no perfore la impermeabilización (cinta autoadhesiva a dos caras) Acondicionamiento Rollo: 2 m x 20 m m² Rollo: 40 m² Pallet: 240 Normativa · En conformidad con la norma EN 13252. Certificada con el marcado CE Nº 1213/CPR/A85/4236 · En posesión del DIT Nº 562/10 MORTERPLAS PENDIENTE CERO · En posesión del DIT Nº 580/11 MORTERPLAS ESTRUCTURAS ENTERRADAS. • Sistema de Calidad de acuerdo a la ISO:9001 Código EAN: 8435288304519
