# Soprema - Drentex Protect maxi - Membrana protectora de la impermeabilización

- Propiedad del archivo: CONSTRUNARIO
- Formato: FIEBDC-3/2012
- Programa: Construnario Versión 3.51
- Fecha de los precios: 16/01/2024
- Divisa: EUR

**00071271_SOP** m2 Soprema - Drentex Protect maxi - Membrana protectora de la impermeabilización
Precio: 12.70
Membrana protectora de la impermeabilización fabricada en polietileno de alta densidad para soleras. Descripción DRENTEX PROTECT MAXI es una membrana de polietileno extrusionado de alta densidad (HDPE) en forma de nódulos. Ventajas · Láminas de fácil aplicación, sin mano de obra ni equipo especializado · Láminas de elevada adaptabilidad a soportes, permitiendo un corte fácil con cuchilla. · Los solapes se realizan fácilmente · Buena resistencia a la compresión y gran durabilidad. · Resistente a los microorganismos hongos y bacterias. · Resistente a los agentes químicos. · Resistente a las raíces · No contamina las aguas freáticas. · Permite la evaporación del agua entre capas. · Consigue conducirse las aguas a través de las soleras, colocado en suelos ventilados y aislados, proporciona la circulación de aire entre los nódulos, mejorando la estanqueidad y la distribución de la carga en el pavimento. Aplicación · Protección de Soleras: · Extender una capa de ROOFTEX 400 / TEXXAM 1000 con un solape de unos 20 cm, por encima del terreno previamente limpiado y compactado · Extender el DRENTEX PROTECT MAXI y solapar encajando los nódulos a modo de botones de una lámina dentro los de la otra. · Colocar el mallazo encima de DRENTEX PROTECT MAXI, utilizando distanciadores. · Verter el hormigón. El pavimento quedará protegido de la humedad capilar y DRENTEX PROTECT MAXI contribuirá a estabilizar la estructura, repartiendo la carga. · Protección de soleras con lámina impermeabilizante. · Extender DRENTEX PROTECT MAXI sobre la capa de hormigón de base, con los nódulos hacia abajo. · Colocar la capa impermeabilizante autoadhesiva TEXSELF 1,5 (por no precisar fuego) en caso de que se requiera estanqueidad. · Extender capa protectora TEXXAM 1500 y, a continuación, una capa de hormigón armado. · A recubrir máximo en las dos semanas siguientes a su instalación. Puesta en obra • Se coloca de forma horizontal. • Los rollos se extienden sobre la solera y se van solapando unos con otros. • El solape entre lámina y lámina, no presenta ningún problema puesto que los nódulos encajan a modo de botones, unos dentro de otros. • Se van adicionando las tierras. Normativa · En posesión del DIT Nº 580/11 MORTERPLAS ESTRUCTURAS ENTERRADAS · Sistema de Calidad de acuerdo a la ISO:9001
