# Soprema - Drentex impact 200 (A=1,25M) - membrana drenante

- Propiedad del archivo: CONSTRUNARIO
- Formato: FIEBDC-3/2012
- Programa: Construnario Versión 3.51
- Fecha de los precios: 16/01/2024
- Divisa: EUR

**00071291_SOP** m2 Soprema - Drentex impact 200 (A=1,25M) - membrana drenante
Precio: 24.45
Membrana drenante compuesta de nódulos de poliestireno con un geotextil de polipropileno incorporado en una de sus caras. Descripción DRENTEX IMPACT 200 es una capa drenante compuesta de una estructura tridimensional de poliestireno no perforado con un geotextil de polipropileno incorporado, colocado en una de sus caras. Altura aproximada 13 mm Ventajas · Las membranas DRENTEX IMPACT compuesta por una estructura tridimensional (en forma de nódulos) de poliestireno garantizan una constante y gran capacidad de drenaje a lo largo del tiempo, por su altísima resistencia a la compresión y su casi nula deformación. · Su gran estabilidad ofrece protección a la impermeabilización. · El no-tejido de propileno actúa como filtro del agua, para impedir que la tierra acabe taponando el drenaje, mientras que los nódulos de poliestireno conducen y evacuan el agua. El sistema completo funciona como drenaje del agua, y protección de la impermeabilización del muro, la cimentación, etc. · La presión de la tierra no rebaja el volumen de drenaje, ya que cada nódulo está unido directamente a la estructura del geotextil. · Es un drenaje estable y fiable, imputrescible y resistente a las raíces y hongos. · Láminas de fácil aplicación, · Láminas de elevada adaptabilidad a soportes, permitiendo un corte fácil con cuchilla. · Los solapes se realizan fácilmente · Fácil de transportar e instalar, sin mano de obra ni equipo especializado Aplicación • Drenaje de muros: baja y alta captación de agua • Drenaje de soleras: alta captación de agua • Drenaje bajo pavimentos de tránsito peatonal y vehicular • Drenaje y acumulación de aguas para cubierta ajardinada extensivas e intensivas Puesta en obra • Aplicación en Muro: • Se recomienda proteger con una pintura bituminosa tipo EMUFAL TE (zonas poco húmedas) o impermeabilizar previamente el muro (p. ej. con productos autoadhesivos TEXSELF, membrana asfáltica MORTERPLAS o membranas sintéticas de pvc FLAGON en zonas con mayor captación de agua), ya que el drenaje filtra y conduce el agua, pero no impermeabiliza. • El rollo se puede instalar horizontalmente o verticalmente: - Aplicación horizontal: Se empieza por la parte baja, colocando el borde con la pestaña (geotextil sobrante) en la parte superior. Conforme se coloca el Drentex Capa, se efectúa el llenado de tierras. - Aplicación vertical: La pestaña debe seguir la dirección de la escorrentía. La posición de la pestaña de Drentex Impact 100 / 200 minimiza las filtraciones de agua detrás del drenaje. • Finalmente, se compactan las tierras adyacentes para asegurar un óptimo y correcto drenaje. • Se remata en la parte superior mediante perfil de polipropileno de alta densidad tipo DRENTEX PERFIL anclado mecánicamente al soporte, de esta manera se evita el paso de cualquier elemento entre la impermeabilización y el drenaje. • De acuerdo con el grado de humedad del terreno podrá ser necesaria la instalación de tubo drenante, en la parte inferior del muro, el cual se instala sobre el drentex y todo ello protegido por una capa de gravilla 16/24 recubierta por una banda de TEXXAM de desarrollo 1 m. Acondicionamiento Rollo: 1,25 m x 32 m m² Rollo: 40 m² Pallet: 80 Normativa • En conformidad con la norma EN 13252:2001 + A1:2005. Certificadas con el marcado CE Nº 0799-CPD-41 • En posesión del DIT Nº 579/11 MORTERPLAS TRÁFICO RODADO • En posesión del DIT Nº 580/11 MORTERPLAS ESTRUCTURAS ENTERRADAS • Sistema de Calidad de acuerdo a la ISO:9001 Código EAN: 8435288304557
